# D_UKD
Angebotsaufforderung (GAEB 90, DA83)
DV-Nummer: 02-02
Währung: EUR

## Baubetriebliche Leistungen
Datum: 07.04.26

*Hinweis*
Projektbeschreibung
Das Universitätsklinikum Düsseldorf(abgekürzt UKD)
errichtet auf dem Campus den Neubau eines
Klinikgebäudes zur
Aufnahme der Haut- und Augenklinik. Weiterhin werden
in dem neuen Gebäude eine Klinik für
Knochenmarktransplantationen (stationär und ambulant)
sowie eine geriatrische Abteilung untergebracht.

Das Baugrundstück liegt im Inneren des Campusgeländes
und ist weitgehend eben, mit geringen
Geländehöhendifferenzen durch Aufschüttungen von bis
zu 3 Meter.

Der 5-geschossige Neubau in Stahlbetonbauweise mit
einem Untergeschoss und Technikgeschoss hat
oberirdisch keinen
Anschluss an angrenzende Gebäude. Unterirdisch wird
das Bauwerk an die automatische Warentransportanlage
(AWT)
sowie an diverse Medien über Kanäle angeschlossen.

Gebäudedaten:
Nutzfläche  12.152 m²
Bruttogrundfläche  29.439 m²
Bruttorauminhalt  119.869 m³

Die OK FFB ± 0,00 m des Neubaus beträgt 38,80 m ü NN

Postanschrift:
Universitätsklinikum Düsseldorf
Moorenstraße 5
40225 Düsseldorf

*Hinweis*
Leistungsbild

Der Auftragnehmer hat im weiteren Projektverlauf
sämtliche erforderlichen baubetrieblichen Leistungen
nach
Anordnung des Bauherrn zu erbringen. Ziel der
Beauftragung ist die baubetriebliche Unterstützung der
Bauherrenvertretung bei der Bearbeitung und Bewertung
von auftragnehmerseitig geltend gemachten
Forderungen.

Die Leistungen umfassen insbesondere die Prüfung,
Bewertung und fachtechnische Stellungnahme zu
Forderungen im Zusammenhang mit
Bauzeitenverlängerungen, Nachträgen sowie sonstigen
strittigen
Ansprüchen. Dabei sind sowohl die baubetrieblichen als
auch die vertragsrechtlichen Aspekte im Rahmen der
jeweiligen Aufgabenstellung zu berücksichtigen.
Darüber hinaus ist eine Prüfung von Preisgleitklauseln
im Zuge
von Abrechnungen abzubilden.

Der Auftragnehmer hat den Bauherrn während des
gesamten Prozesses fachlich zu unterstützen und eine
sachgerechte, nachvollziehbare und dokumentierte
Entscheidungsgrundlage für die weitere
Projektabwicklung
sicherzustellen.

Der Auftragnehmer hat sich eigenverantwortlich mit
allen relevanten Beteiligten (Bauherr, Planer,
Objektüberwachung, Baufirmen etc.) abzustimmen und
sämtliche für die eigene Leistungserbringung
erforderlichen Informationen bei dem entsprechenden
Ansprechpartner zu beschaffen. Er organisiert
eigenverantwortlich sämtliche notwendigen
Abstimmungstermine und fordert eigenverantwortlich
Unterlagen bei
den entsprechenden Beteiligten an bzw. nach.

Eine Prüfung von baubetrieblichen Forderungen
(Bauzeitverlängerungen und -nachträgen) nebst Anlagen
hat
der AN spätestens innerhalb von 10 AT (nach Zugang)
abzuschließen und mittels eines Prüfberichtes nebst
Anlagen, welcher innerhalb der 10 AT an den Bauherrn
zu übermitteln ist, zu dokumentieren.

Eine erste (Vor-)Prüfung und ggf. erforderliche
Nachforderung von noch fehlenden Unterlagen ist
spätestens
nach 5 AT (nach Zugang) abzuschließen. Für die Prüfung
von nachgeforderten Unterlagen erhält der AN ein
Zeitfenster von 10 AT bis zur Vorlage des Prüfberichts.

Die Prüfberichte sind so aufzubauen, dass das
Prüfergebnis an den Forderungsaufsteller ohne weitere
Erläuterungen oder Aufbereitungen versendet werden
kann. Die Verteilung erfolgt durch den AN nach Freigabe
durch den Bauherrn.

Für die Prüfung von Preisgleitklauseln und darauf
basierenden Abrechnungen erhält der AN ein Zeitfenster
von
5 AT. Sofern Nachforderungen hierzu notwendig werden,
hat der AN diese eigenverantwortlich bei dem Ersteller
anzufordern und erhält nach Zugang eine zusätzliche
Prüffrist von 5 AT.

Eine parallele Bearbeitung von mindestens 5 Vorgängen
zur gleichen Zeit ist durch den AN sicherzustellen.

Für in dem LV erfasste, jedoch nicht abgerufene
Leistungen hat der AN keinen Anspruch auf die
Geltendmachung von Geschäftskosten, Wagnis oder Gewinn.

Sofern der AN im Zuge der Ausführung bereits absehen
kann, dass das ausgeschriebene Stundenkontingent
nicht ausreichen wird, ist spätestens 60 Kalendertage
vor dem Erreichen des ausgeschriebenen
Stundenkontingents eigenverantwortlich ein
Nachtragsangebot über die voraussichtlich zusätzlich
anfallenden
Stunden zur Prüfung einzureichen.

### Titel 01 baubetriebliche Leistungen

**01.1 Dokumentation/ Einarbeitung Projekt**
Einarbeitung in das Projekt Projekt sowie die
projektspezifischen Details.

Einarbeitung in relevanten Schriftverkehr und zur
Verfügung
gestellte Dokumentation des bisherigen Projektverlaufs
für
bisher 10 Gewerke (bis zu 3 Bauzeitnachträge Pro
Gewerk) und
Preisgleitklauseln für bisher 3 Gewerke.

Umfang: ca. 5000 Seiten
Menge: 1,000 psch

**01.2 baubetriebliche Leistungen nach Aufwand durch einen öbuv SV**
*** Bezugsbeschreibung
Durchführung von baubetrieblichen Leistungen im Aufwand
nach besonderer Anordnung des Auftraggeber.

Mindestens folgende Leistungen sind Bestandteil des
Angebots
und können durch den Auftraggeber angeordnet und
abgerufen
werden:
Aufstellung eines prüffähigen Kausalitätsnachweises
Plausibilitätsprüfungen von SOLL-Terminplänen,
SOLL-IST-Abgleichen und SOLL´-Terminplänen.
Plausibilitätsprüfungen von Aufwandswerten
Erstellung von vernetzten Balkenplänen, Netzplänen
und Weg-Zeit-Diagrammen
Aufstellung von SOLL- und IST-Terminplänen sowie
SOLL-IST-Vergleichen
Auswertung von Dokumentationen und
Bautagebüchern
Prüfung und Analyse von einzelnen
Störungssachverhalten
Erfassung und Auswertung des gesamten
Schriftverkehrs
Erfassung und Auswertung der Planeingänge
Prüfung, Analyse und Aufstellung von Urkalkulationen
Baubegleitendes Nachtragsmanagement für
Bauleistungen
Abwehr unberechtigter Nachtragsforderungen seitens
des Auftraggebers
Abrechnung von gekündigten Bauleistungen
Erstellung von Gutachten für baubetriebliche und
bauwirtschaftliche Fragestellungen
Übernahme des erforderlichen Schriftverkehrs
Mediationsverfahren
Schiedsgutachterliche Leistungen
andere alternative Streitbeilegungsverfahren, z. B.
nach neuem Bauvertragsrecht
Krisenmanagement
Gerichtsgutachten
weitere baubetriebliche Leistungen auf Anordnung des
Bauherrn

Ausführung durch einen öffentlich bestellten und
vereidigten
Sachverständigen für Baubetrieb/Baupreisermittlung
(bzw.
Partner/Geschäftsführer/Büroinhaber)
Menge: 200,000 h

**01.3 baubetriebliche Leistungen nach Aufwand durch einen Projektmitarbeiter**
*** wie Position 01.2
Ausführung durch einen
Projektmitarbeiter/Projektingenieur.
Menge: 1800,000 h

USt %: 19,00
